# Erweiterung Ludgerusgrundschule Wettringen Neubau
Angebotsaufforderung (GAEB DA XML 3.1, DA83)
Projekt: 22-043a
Währung: EUR
Ausführungsbeginn: 12.02.2025
Ausführungsende: 14.03.2025
Auftraggeber: Borowski & Sasse GmbH (C300106210), Hauptstraße 15, 48477 Hörstel-Dreierwakde, Deutschland, Telefon 0597891670, E-Mail bauleitung@borowski-sasse.de
Erstellt mit: NEVARIS/ GXML Toolbox V3.3 R20230503, NEVARIS 23.2.0, 30.03.2026

## 06 Trockenbauarbeiten

*Hinweis: Baubeschreibung*
1. Ist-Zustand (gegenwärtig)
Auf dem Grundstück Bültstraße 2, in Wettringen befinden sich ein Schulkomplex, ein Hallenbad, zwei Sporthallen sowie ein Mehrgenerationenpark. An der Grenze zur Werninghoker Straße stehen zudem ein Wohnhaus und Fahrradstellplätze.
Der Schulkomplex besteht aus zwei Schulformen
  1. Ludgerus-Grundschule (LSW)
  2. Private Realschule (PRW)

Für die Schüler*innen der LSW besteht zudem die Möglichkeit die „offene Ganztagsschule“ (OGS) in Anspruch zu nehmen.

2. Ausgangslage LSW
Der Anstieg der Schülerzahlen erhöht den Bedarf an weiteren Räumlichkeiten für die LSW. Folglich soll das bestehende Gebäudeensemble durch zwei Anbauten ergänzt werden:
a.  mit weiteren Klassenräumen (inkl. Differenzierungsräumen) sowie Räumen für
  Betreuungsangebote im Rahmen der offenen Ganztagsschule (OGS) sowie
b.  mit einer zentral gelegenen Mensa (zur Nutzung von LSW und PRW) inkl. neuer
  Küche, ausgelegt für ca. 300 Essen in drei Umläufen.

Infolgedessen können ca. 780 Schüler*innen das Schulzentrum nutzen. Die bislang vierzügige LSW wird nach Fertigstellung der Baumaßnahmen teilweise fünfzügig aufgestellt sein.
Parallel zum Neubau sollen auch die Räumlichkeiten im Bestand den Anforderungen hinsichtlich Digitalisierung, Barrierefreiheit und modernen Schulbau gerecht werden. Daher wird der Bestand in unterschiedlichen, zeitlichen Abschnitten umgebaut und renoviert.

Während des Schulbetriebs muss die Lärmbelästigung auf ein Minimum reduziert werden.

3. Äußere Erschließung und Zugang zum Gebäude

Erschließung Ist-Zustand
Das Schulzentrum LSW und PRW befindet sich zentral gelegen an der Bültstraße 2 in Wettringen. Das Gelände des Gebäudeensembles wird von drei Straßen umlaufend eingerahmt (Bültstraße, Friedhofstraße, Werninghoker Straße).
Im Ist-Zustand ist die Hauptzuwegung von zwei Seiten (Bültstraße u. Werninghoker Straße) gegeben.
Nach Fertigstellung des Umbaus und der Erweiterungsmaßnahmen wird die Hauptzuwegung von der „Bültstraße“ sowie von der „Friedhofstr.“ erfolgen.

Anlieferung der Baustelle
Für die Anlieferung der Baustelle wird die „Werninghoker Straße“ genutzt. Diese soll während der Bauphase, zur Einbahnstraße umfunktioniert werden (Anlieferung und Anwohner frei).
Folglich kann die Baustelle durchgängig mit Baumaterialien beliefert werden.

*Hinweis: Vorbemerkungen (ATV)*
Bei der Durchführung der Arbeiten sind Lärm- und sonstige Störbelästigungen in zumutbaren Grenzen zu halten um einen weitestgehend störungsfreien Schulbetrieb zu gewährleisten.

Die vertraglichen Leistungen müssen in Übereinstimmung mit den allgemeinen Vertragsbedingungen (VOB-C), den DIN-Normen, entsprechenden oder gleichwertigen Regeln sowie den Verordnungen der Baubehörden ausgeführt werden.

Der vom AN verursachte Bauschutt ist täglich zu beseitigen und entsprechend den Entsorgungsverordnungen zu entsorgen. Bei Nichtbeachtung dieser Reinigungspflicht ist die Bauleitung berechtigt die Schuttbeseitigung auf Kosten des AN vornehmen zu lassen. Ist Gefahr im Verzug, ist eine vorherige Ankündigung der Bauleitung an den Verursacher nicht erforderlich.
Baustoffreste, Verpackungen usw. die nach dem zur Zeit gültigen Gesetzen und Verordnungen, "Bundesabfallgesetz, Landesabfallgesetz " sowie der "TA Sonderabfall" als Sondermüll gelten, sind entsprechend dieser Vorschriften zu sortieren (Abfallschlüssel) und mit Nachweisführung in geeigneter Weise zu entsorgen. Verschmutzungen auf öffentlichen Flächen sind, sofern Sie vom AN verursacht wurden, umgehend - mindestens jedoch täglich zu entfernen. Die An- und Abfahrten sowie die Verkehrssicherungspflicht für die Anlieferung über den öffentlichen Gehweg sind selbstständig vom AN zu koordinieren. Eine Umlage bzgl. Container für Schutt, Baureste, Holz und Folienreste wird auf sämtliche Gewerke verteilt. Bei Lieferungen muss ein Einweiser gestellt werden.
Im Anschluss an die Baumaßnahme sind beschädigte Flächen wieder herzurichten.

Die auszuführenden Leistungen werden nach Art und Umfang durch den Vertrag bestimmt. Über die Endabnahme wird ein Protokoll angefertigt. Der Auftragnehmer erklärt, dass er die Bedingungen des Vertrages, insbesondere in Bezug auf Lieferung und Montage der Materialien und Nebenleistungen ordnungsgemäß und termingerecht erfüllen kann. Die auszuführenden Arbeiten sollen an ein Unternehmen vergeben werden. Für die Hinzunahme von Nachunternehmern ist der Auftragnehmer verantwortlich. Die einzelnen Gewerke müssen entsprechend dem Zieltermin vergeben und koordiniert werden. Die vertraglichen Leistungen müssen in Übereinstimmung mit den allgemeinen Vertragsbedingungen, der VOB, den DIN-Normen sowie entsprechenden oder gleichwertigen Regeln und den Verordnungen der Baubehörden ausgeführt werden. Produkte und Anlagen müssen den jeweils gültigen EU-Richtlinien und Normen sowie den anerkannten Regeln der Technik entsprechen, die für die ordnungsgemäße Ausführung der Arbeit erforderlich sind. Alle nachfolgend aufgeführten Leistungen sind, soweit sie nicht in Leistungspositionen erfasst sind, in die Einheitspreise mit einzukalkulieren. Sollten nur Einzelleistungen wie z. B. Lieferung oder nur Montage verlangt werden, so ist dies im Leistungsverzeichnis vermerkt. Der Auftragnehmer muss Gewerke übergreifenden Leistungen zuarbeiten und in einzelnen Fällen Leistungen koordinieren. Dies gilt z.B. für die Einmessung ,dass Anzeichnen von Durchbrüchen, die Durchführung von Stemmarbeiten, Schlitzen oder Durchbrüchen im Mauerwerk, die Prüfung der vorhandenen Schlitzpläne und der getätigten Durchbrüche vor Ort. Alle Gewerke übergreifenden Arbeiten sind nach Terminplan bzw. in Abstimmung mit der örtlichen Objektüberwachung und den übrigen Gewerken auszuführen. Sämtliche Preise sind Nettopreise. Die zum Zeitpunkt der Beauftragung jeweils gültige Mehrwertsteuer wird hinzugerechnet. Der Bauherr weist ausdrücklich daraufhin, dass der Bieter sämtliche Abfragen zu technischen Daten und Einheitspreisen an den dafür markierten Stellen der Leistungsbeschreibung und der beigefügten Anlagen vollständig und umfassend auszufüllen hat. Streichungen und Textveränderungen innerhalb der vorliegenden Unterlagen führen zum Ausschluss an dem nachfolgenden Bewertungsverfahren. Namentlich genannte Produkte beschreiben eine Güte, gleichwertige Alternativen können angeboten werden.

Hinweis über die Einstufung von belasteten Baustoffen:
 - Das Chemikaliengesetz in der neusten Fassung sowie die unter §19 angeführte Gefahrstoffverordnung
 - Die "Technischen Regeln Gefahr Stoffe" (TRGS), sind in vollem Umfang und bedingungslos einzuhalten.

Kalkulationsangaben

Es ist mit einzukalkulrieren, dass Arbeiten für Vorwände ca. in der Zeit vom 26.05.2026 bis 05.06.2026 vor den Innenputzarbeiten zu erfolgen haben.
Die wiederholte Baustelleneinrichtungen ist in Position "1.10 Baustelleneinrichtung" kalkulatorisch zu erfassen.

Die anzubietenden Leistungen umfassen die Lieferung und Montage aller Materialien die eine komplexe, fix und fertige funktionstüchtige Arbeit bedarf, sowie die notwendigen und geeigneten Schutzmaßnahmen für die vorhandenen und fertigen Bauteile. Die Einsatzmaterialien für die Stundenlohnarbeiten werden laut Kalkulation des Leistungsverzeichnisses abgerechnet und müssen alle Nebenmaterialien enthalten. Kosten die sich aus den vorgenannten Forderungen ergeben, sind vom Bieter einzukalkulieren.
Die Arbeitskräfte sind im Stundenlohn nur entsprechend ihrer Ausbildung einzusetzen (z.B. für Stemmarbeiten etc. werden nur Hilfskräfte bezahlt). Aufsichtskosten (Polierstunden, Bauleiter) werden nicht gesondert vergütet. Diese Kosten sind in den Gemeinkostenanteil einzurechnen.
Bei den Stundenlohnarbeiten sind Verrechnungssätze anzubieten, in den Lohn- und Gehaltskosten, Lohn- und Gehaltsnebenkosten, Sozialkassenbeiträge, Gemeinkostenanteil und Gewinn enthalten sind. Die Verrechnungssätze (€/Stunde) sind nach Berufs-, Lohn- und Gehaltsgruppen getrennt.
Der Auftraggeber behält sich vor Teilleistungen als Eigenleistung zu erbringen, über Art und Umfang der ggf. wegfallenden Leistungen ist vor Beginn der Arbeiten mit dem Auftraggeber Einigung zu erzielen. Hierbei kann es sich u.a. um einfache Leistungen wie Handschachtungen etc. handeln.
Namentlich genannte Produkte beschreiben eine Güte bzw. statische Anforderungen. Gleichwertige Alternativen können angeboten werden. Ggf. anfallende Umbemessungen und Nachweise gehen zu Lasten des AN.
Die ggf. notwendige Fremdüberwachung inkl. aller Dokumentationen, Leistungen etc. ist in die Einheitspreise mit einzukalkulieren.

Allgemein:
Das Aufstellen und Vorhalten von Schutz und Arbeitsgerüsten, die zur Durchführung der Arbeiten im Rahmen der Unfallverhütungsvorschriften notwendig sind, ist Sache des Auftragnehmers. Diese sind mindestens bis zur Beendigung der gesamten Rohbaumaßnahme auch für Fremdfirmen, nach vorheriger Absprache und Koordination, vorzuhalten.
Bauwasser und Baustrom werden ebenfalls vom Rohbauunternehmer gestellt, eine Umlage zum

*Hinweis: Vorbemerkungen zur Baustelleneinrichtung und Bauüberwachung (ZTV)*
Der AN hat nach Auftragserteilung innerhalb von 2 Wochen nach Auftrag einen Baustelleneinrichtungsplan der Bauleitung vorzulegen. Flur- und sonstige Beschädigungen an fremden Grundstücken durch den AN gehen zu Lasten des AN. Die Sauberhaltung der Zu- und Abfahrtswege ist Sache des Auftragnehmers. Weitere Arbeits- und Lagerplätze, die nicht vom Auftraggeber zur Verfügung gestellt werden, sind ausschließlich Sache des AN und von ihm auf eigene Kosten zu mieten, zu unterhalten und wieder in den ursprünglichen Zustand zu versetzen. Zahlungen für Straßen-, Platz- und Gehwegbenutzung, sowie evtl. Straßensperrungen und jegliche Sicherungen des öffentlichen Verkehrs gehen zu Lasten des AN. Die erforderlichen Genehmigungen hat der AN selbst einzuholen.

Verantwortlicher Bauleiter:
Der Auftragnehmer Trockenbauarbeiten hat über die ganze Vertragsdauer für die Leitung seiner Arbeiten an der Baustelle einen fachkundigen Vertreter, der ihn dem Auftraggeber gegenüber rechtsverbindlich vertritt, zu bestellen. Dieser ist besonders für das Einhalten der am Bau zu beachtenden Unfallverhütungsvorschriften voll verantwortlich. Ein Polier oder Vorarbeiter, der fachlich und persönlich geeignet sowie deutschsprachig ist, muss während der Arbeitszeit anwesend sein. Er sollte nachweislich ähnliche Arbeiten ausgeführt haben und über eine entsprechende Ausbildung verfügen. Er darf nur abgezogen werden wenn mit dem bauführenden Bauleiter eine Vereinbarung über eine geeignete Ersatzperson erfolgt ist.

Bauüberwachung:
Der Auftragnehmer hat für die rechtzeitige und ordnungsgemäße Abnahme aller statisch beanspruchten Konstruktionsteile durch die Bauaufsichtsbehörde bzw. durch das Ingenieurbüro für Tragwerksplanung zu sorgen. Diese sind mindestens 48 Stunden vor Beginn der Betonierarbeiten zu informieren.

### Titel 1 Baustelleneinrichtung

*Hinweis: Vorbemerkungen*
Grundlage der auszuführenden Arbeiten sind die gültigen Regeln der DIN 18340 sowie die DIN 18299. Außerdem gelten die anerkannten Regeln der Technik. Ungeklärte Details der Ausführung sind vor Verlegebeginn mit dem Auftraggeber abzusprechen.

Zur Vermeidung von Verschmutzungen sind saubere helle Baumwollhandschuhe zu tragen.

**1.10 Baustelleneinrichtung**
*** Pauschalposition
Baustelle einrichten, vorhalten, umsetzen (soweit erforderlich) über die Bauzeit des AN hinaus sowie
Räumen der Baustelle mit folgenden in den Pauschalpreis einzurechnende Leistungen:
- Herrichten der erforderl. Arbeitsplätze inkl. eigenem Material-/ Abfallmanagement auf dem Gründstück
- notwendige Geräte, Werkzeuge, Hilfsmittel, Hebezeuge, Containern, Warnlaternen Material-Vorhaltekosten, Personalkosten
- alle sonstigen Kosten, die der Auftragnehmer zur ordnungsgemäßen Durchführung der Bauaufgabe zu erbringen hat
- Sicherungsmaßnahmen insbesondere der Verkehrswege auf und vor dem Grundstück, im Gebäude, auf Zufahrten und Bürgersteigen, einschl. deren Säuberung von eigens verursachten Verunreinigungen
- Eventuell erforderl. Befestigung der Zufahrtswege und Befestigungen einschl. deren Rückbau nach Fertigstellung
- Wiederholungsleistung für getrennte Ausführung der Vorwandinstallationen (ca. 26.05.2026-05.06.2026) zu allen restlichen Arbeiten
Alle dafür erforderlichen Anträge sind über den AN einzuholen und durch diesen zu zahlen.
Sämtliche erforderliche Fundamente für Maschinen, Container und Kran sind einzukalkulieren und im Baustelleinrichtungsplan darzustellen. Es ist speziell darauf zu achten, dass keine Beschädigungen des Gehweges durch die Baumaßnahmen entstehen. Eventuelle Beschädigungen hat der AN auf
seine Kosten nach Angaben bzw. Forderungen des zuständigen Tiefbauamtes wieder in Ordnung zu bringen. Den ausführenden Firmen werden die Nutzung des Bauwassers, Baustroms sowie die Nutzung der örtlichen WC-Anlagen unentgeltlich zur Verfügung gestellt.
Menge: 1,000 Psch

**1.20 Raumgerüst für Trockenbauarbeiten im Treppenhaus 7, Arbeitshöhe bis ca. 7,42 m**
Für die Ausführung der Trockenbauarbeiten an der Decke im Treppenhaus 7 ist ein Raumgerüst für die Arbeiten aus Pos. 2.50 zu stellen, das eine sichere und standsichere Ausführung in einer Arbeitshöhe bis ca. 7,42 m ermöglicht.

Maße Deckenloch Treppenhaus 7 (BxHxT):  ca. 3,1x7,42x9,7m

Das Gerüst ist nach den geltenden Vorschriften der DIN EN 12811 (Arbeits- und Schutzgerüste) sowie der DGUV-Regeln zu errichten, während der Bauzeit standsicher vorzuhalten und nach Abschluss der Arbeiten wieder zu demontieren.

Zugänge und Arbeitsflächen sind so auszubilden, dass alle Arbeitsbereiche gefahrlos und ergonomisch erreichbar sind.
Menge: 1,000 St

### Titel 2 GK-Decken

**2.10 GK Decke glatt**
Deckenbekleidung DIN 18168-1 (oder gleichwertig) Einbauhöhe: bis ca. 3,535 m

Befestigungsuntergrund:
Stahlbeton, Ausführung der Unterkonstruktion aus verzinkten Stahlblechprofilen DIN 18182-1 (oder gleichwertig)  Befestigung mit Direktabhänger/ Direktmontage und bauaufsichtlich zugelassenen Befestigungsmitteln.

Decklage/Bekleidung aus Gipsplatten Typ H (DIN EN 520):  einlagig, Plattendicke 12,5 mm, Verarbeitung gemäß DIN 18181 (oder gleichwertig).

Verspachtelung der Gipsplatten gemäß Merkblatt Nr. 2 des Bundesverbandes der Gipsindustrie e.V. (oder gleichwertig) Qualitätsstufe Q2 Standardverspachtelung. Verarbeitung gemäß DIN 18181 (oder gleichwertig). Das elastische verschließen von Wand/ Deckenfugen ist mit einzukalkulieren.

Die Abstände der Profile sowie der Abhänger in Abhängigkeit vom Plattenformat sind entsprechend den Verlegerichtlinien des Herstellers zu wählen. Herstellen der Querverbindungen mit T- Profilen in Abhängigkeit vom Plattenformat.  Die Unterkonstruktion ist auszurichten und waagrecht zu nivellieren.

Im Angebot sind alle Material- und Lohnkosten sowie das Vorhalten aller notwendigen Geräte und Gerüste enthalten.

Abhanghöhe:  50 cm
Lichte, fertige Raumhöhe:  ca. 3,00 m
Einbauhöhe (UK-Rohdecke):  bis 3,505 m

Einbauort: EG (WC-L)

______________ Angebotenes Fabrikat & Produkt
Menge: 6,000 m²

**2.20 GK-Akustikdecke, abgehängt, mit Lochstreuung**
Unterdecke DIN 18168-1 (oder gleichwertig)
Metall-UK als Grund- und Tragprofil Beplankung Streulochung 8/15/20

Oberfläche / Design:  Beplankung mit Streulochung 8/15/20, Rückseite kaschiert
  mit Standardvlies
beschichtetes Glasvlies Farbe:  weiß, endbeschichtet ähnlich RAL9010
Ausführung der Fugen:  gespachtelt. Verarbeitung gemäß DIN 18181 (oder gleichwertig)
Plattendicke:  12,5 mm
Brandschutzklasse:  A
Schallabsorption:  aw = 0,5 nach EN ISO 11654 (Klasse D) (oder gleichwertig)
Bauliche Anford.:  Abhängehöhe von UK Rohdecke bis OK-Unterdecke: ca. 71cm

Abhanghöhe:  bis ca. 81 cm
Lichte, fertige Raumhöhe:  ca. 2,70 m
Einbauhöhe (UK-Rohdecke):  bis 3,505 m

Erforderliche Gerüste sind mit einzukalkulieren.

Ausführungsort:  Flure EG & OG

Angebotenes Fabrikat:  ______________________________________________
Menge: 320,000 m²

**2.30 Ausschnitte rund bis 25cm, inkl. Verstärkung**
Ausschnitt in GK-Akustikdcke erstellen inkl. Verstärkungen Verstärkung der Unterkonstruktion für abgehängte Decke für Einbauleuchte bzw. Lautsprecher.

Brandschutzklasse:  A
Bauteile:  Einbauleuchten, Lautsprecher

Durchmesser:  bis 25cm

Gemäß Planung:  Deckenspiegel
Menge: 68,000 St

**2.40 Ausschnitte rund bis 40cm, inkl. Verstärkung**
Ausschnitt in GK-Akustikdcke erstellen inkl. Verstärkungen Verstärkung der Unterkonstruktion für abgehängte Decke für Einbauleuchte bzw. Lautsprecher.

Brandschutzklasse:  A
Bauteile:  Einbauleuchten, Lautsprecher

Durchmesser:  bis 40cm

Gemäß Planung:  Deckenspiegel
Menge: 6,000 St

**2.50 Randfries ca. 30 cm**
Friesausbildung aus Gipskarton mit geschlossener Fuge

Fries als Zulage, zu vorbeschriebener Deckenbekleidung (GK-Akustikdecke), umlaufend, Breite ca. 30 cm Ausführung mit geschlossener Fuge.
Inkl. spachteln in Oberflächengüte Q3

Angebotenes Fabrikat:  ______________________________________________
Menge: 270,000 m

**2.60 Zulage für Schrägschnitt**
Zulage zur Vorposition für Zuschnitt der gelochten Gipsplatten in erforderlichem Winkel
Menge: 15,000 m

**2.70 Zulage für Schrägspachteln**
Zulage zur für das Verspachteln des Übergangs zwischen den gelochten Gipsplatten und dem Randfries in dem erforderlichen Winkel.
Menge: 15,000 m

**2.80 Zulage für Montage in Neigung**
Zulage für die Herstellung und Montage der abgehängten Gipskarton-Akustikdecke in geneigter Ausführung im Bereich EG-Rampe.
Einschließlich aller erforderlichen Mehrarbeiten für das Anpassen und Ausrichten der Unterkonstruktion, Ausgleich von Neigungswinkeln, Anpassung der Abhänger, Einmessen der Deckenebene sowie des exakten Zuschnitts und der Montage der Gipskartonplatten in Schräglage.
Menge: 45,000 m²

**2.90 Randfries ca. 15 cm**
Friesausbildung aus Gipskarton mit geschlossener Fuge  um Lichtkuppel/ Rauchabzugsöffnung

Fries als Zulage, zu vorbeschriebener Deckenbekleidung, umlaufend, Breite ca. 15 cm Ausführung mit geschlossener Fuge.
Inkl. spachteln in Oberflächengüte Q3

Ausführungsort:  TRH 7

Angebotenes Fabrikat:  ______________________________________________
Menge: 10,000 m

**2.100 Reviklappe 30/30 gelocht**
Revisionsklappe für abgehängte Unterdecke, inkl. Auswechslung,

vorgerichtet für den Einbau in 12,5 mm dick beplankte Lochplattendecken, liefern und einbauen,
als Standardausführung, mit flächenbündig eingeklebter Deckenplatte 12,5 mm, Lochung siehe Vorposition Abmessung (lichter Durchgang): ca. 300 x 300 mm (abhängig vom Lochbild),
Sicherung des Innendeckels durch selbst justierende Fangarme, mit in die Rahmenecken integrierten, nicht sichtbarem Verschluss- und Scharniersystem.
Ausgestattet mit Vierkant-Verriegelung,

______________ Angebotenes Fabrikat & Produkt
Menge: 2,000 St

**2.110 Reviklappe 60/60 gelocht**
Revisionsklappe für abgehängte Unterdecke, inkl. Auswechslung,

vorgerichtet für den Einbau in 12,5 mm dick beplankte Lochplattendecken, liefern und einbauen,
als Standardausführung, mit flächenbündig eingeklebter Deckenplatte 12,5 mm, Lochung siehe Vorposition Abmessung (lichter Durchgang): ca. 600 x 600 mm (abhängig vom Lochbild),
Sicherung des Innendeckels durch selbst justierende Fangarme, mit in die Rahmenecken integrierten, nicht sichtbarem Verschluss- und Scharniersystem.
Ausgestattet mit Vierkant-Verriegelung,

______________ Angebotenes Fabrikat & Produkt
Menge: 10,000 St

**2.120 Reviklappe 60/60 glatt**
Revisionsklappe für abgehängte Unterdecke, inkl. Auswechslung,

vorgerichtet für den Einbau in 12,5 mm dick beplankte Konstruktionen, liefern und einbauen,
als Standardausführung, mit flächenbündig eingeklebter Hartgipsplatte 12,5 mm, Abmessung (lichter Durchgang): 600 x 600 mm,
Sicherung des Innendeckels durch selbst justierende Fangarme, mit in die Rahmenecken integrierten, nicht sichtbarem Verschluss- und Scharniersystem.
Ausgestattet mit Vierkant-Verriegelung

______________ Angebotenes Fabrikat & Produkt
Menge: 1,000 St

### Titel 3 Rasterdecken

**3.10 Rasterdecke Akustik**
Unterdecke aus Mineralplatten, abgehängte Decke, inkl. Unterkonstruktion für Einlegekonstruktion, abgehängt mit Schnellabhängern, Wandanschlussausbildung mit Winkelprofil nach gesonderter Position.
Die Baustoffklassifizierung ist durch eine "Allgemeine bauaufsichtliche Zulassung" des Deutschen Instituts für Bautechnik oder gleichwertig zu  belegen. Die zur Herstellung der Platten eingesetzte
Mineralwolle ist biolöslich und nach EU-Richtlinie 97/69/EG (Anmerkung Q) als frei vom Krebsverdacht zu bewerten.

Unterkonstruktion:  sichtbar, weiß beschichtet, T-Schienen 24 mm breit
Oberfläche / Design:  glatte, nuancenreiche Oberfläche
beschichtetes Glasvlies Farbe:  weiß, endbeschichtet ähnlich RAL9010
Format:  62,50 cm / 62,50 cm einschl. Anschnittplatten
Plattendicke:  15 mm Kantenausführung: allseitig
scharfkantig Baustoffklasse:  A2-s1,d0 nach EN 13501-1 (oder gleichwertig)
Brandschutzklasse:  A
Feuchtebeständigkeit:  bis 95% relative Luftfeuchtigkeit
Schallabsorption:  aw = 1,0 nach EN ISO 11654 (Klasse A) (oder gleichwertig)
Bauliche Anford.:  Abhängehöhe von UK Rohdecke bis OK-Unterdecke: ca. 50 cm
Lichte, fertige Raumhöhe:  ca. 3,00 m
Einbauhöhe (UK-Rohdecke):  bis ca. 3,505 m
Abhanghöhe:  50 cm

Erforderliche Gerüste sind mit einzukalkulieren.

Anschluss seitlich an verputzes Mauerwerk oder Trockenbauwände.
Systembeschreibung:
Sichtbares Einlegesystem nach DIN EN 13964 (oder gleichwertig), bestehend aus verzinkten
Stahlblechprofilen als Schienensystem. Haupt- und Querschienen in 24 mm Breite mit einer
Steghöhe von ca. 38 mm. Die sichtbaren Seiten sind weiß beschichtet.
Verankerung und Abhängung nach bauaufsichtlicher Zulassung. Die Abstände der Profile sowie der Abhänger in Abhängigkeit vom Plattenformat sind entsprechend den Verlegerichtlinien des Herstellers zu wählen. Herstellen der Querverbindungen mit T- Profilen in Abhängigkeit vom Plattenformat.  Die Unterkonstruktion ist auszurichten und waagrecht zu nivellieren. In Bereichen in denen Einbauleuchten eingelegt werden, sind die Abhängungen zu verstärken oder die Anzahl zu
vergrößern.  Die MF Platten sind in o. g. Unterkonstruktion einzulegen. Im Angebot sind alle Material- und Lohnkosten sowie das Vorhalten aller notwendigen Geräte und Gerüste enthalten.

Angebotenes Fabrikat:  ______________________________________________
Menge: 1080,000 m²

**3.20 Schnitte und Kantenversiegelung**
Durch Anschneiden der Rasterplatten entstandene Anschnitte sind mittels der zum System passenden Kantenfarbe des Herstellers zu versiegeln
Menge: 160,000 m

**3.30 Gehrungsschnitt**
Die Profile sind in den Ecken sauber auf Gehrung zu schneiden.
Menge: 165,000 St

**3.40 Zulage zur Rasterdecke, Randfries, ca. 15cm**
Randfries aus Gipskartonplatten, glatt, inkl. Spachtelung auf Q3, als Zulage zur Rasterdecke
Plattenstärke:  12,5 mm
Breite:  bis ca. 15 cm
Oberfläche sichtseitig homogen weiß gestrichen
Farbton passend zu den Akustikplatten (Rasterdecke)
Inkl. Befestigung auf den T-Profilen der Rasterdecke und versteckte Befestigung an der Wand liefern und montieren.

Angebotenes Fabrikat:  ______________________________________________
Menge: 15,000 m

**3.50 Zulage zur Rasterdecke, Randfries, bis ca. 28cm**
Randfries aus Gipskartonplatten, glatt, inkl. Spachtelung auf Q3, als Zulage zur Rasterdecke
Plattenstärke:  12,5 mm
Breite:  bis ca. 28 cm
Oberfläche sichtseitig homogen weiß gestrichen
Farbton passend zu den Akustikplatten (Rasterdecke)
Inkl. Befestigung auf den T-Profilen der Rasterdecke und versteckte Befestigung an der Wand liefern und montieren.

Angebotenes Fabrikat:  ______________________________________________
Menge: 255,000 m

**3.60 Zulage zur Rasterdecke, Randfries, bis ca. 60 cm**
Randfries aus Gipskartonplatten, glatt, inkl. Spachtelung auf Q3, als Zulage zur Rasterdecke
Plattenstärke:  12,5 mm
Breite:  bis ca. 60 cm
Oberfläche sichtseitig homogen weiß gestrichen
Farbton passend zu den Akustikplatten (Rasterdecke)
Inkl. Befestigung auf den T-Profilen der Rasterdecke und versteckte Befestigung an der Wand liefern und montieren.

Angebotenes Fabrikat:  ______________________________________________
Menge: 150,000 m

**3.70 Zulage zur Rasterdecke, Randfries, bis ca. 70 cm**
Randfries aus Gipskartonplatten, glatt, inkl. Spachtelung auf Q3, als Zulage zur Rasterdecke
Plattenstärke:  12,5 mm
Breite:  bis ca. 70 cm
Oberfläche sichtseitig homogen weiß gestrichen
Farbton passend zu den Akustikplatten (Rasterdecke)
Inkl. Befestigung auf den T-Profilen der Rasterdecke und versteckte Befestigung an der Wand liefern und montieren.

Angebotenes Fabrikat:  ______________________________________________
Menge: 235,000 m

**3.80 Zulage zu Randfriesen, Schattenfuge 3cm**
Zulage zu Randfries fürs ausführen einer Schattenfuge als Abluftöffnung

Schattenfuge:  30 mm Abstand zur Wand

Entstandene Anschnitte sind mittels der zum System passenden Kantenfarbe des Herstellers zu versiegeln.
Menge: 100,000 m

**3.90 Zulage Randfries in spitzer Ecke ausführen**
Zulage zur Vorposition: Ausführung eines Randfrieses in spitzer Ecke.
Größe: ca. 1,10 m²

Einbauort: Klasse 1D (EG, Klasse 2D (1.OG)
Menge: 2,000 St

**3.100 Ausschnitte rund bis 16cm, inkl. Verstärkung**
Ausschnitt in Rasterdecke erstellen inkl. Verstärkungen Verstärkung der Unterkonstruktion für abgehängte Decke für Einbauleuchte bzw. Lautsprecher.

Brandschutzklasse:  A
Bauteile:  Anbauleuchten, Lautsprecher
Abmessung Belchprofile:  62,5/62,5

Durchmesser:  bis 16cm

Gemäß Planung:  Deckenspiegel
Menge: 40,000 St

**3.110 Ausschnitte rund bis 30cm, inkl. Verstärkung**
Ausschnitt in Rasterdecke erstellen inkl. Verstärkungen Verstärkung der Unterkonstruktion für abgehängte Decke für Einbauleuchte bzw. Lautsprecher.

Brandschutzklasse:  A
Bauteile:  Anbauleuchten, Lautsprecher
Abmessung Belchprofile:  62,5/62,5

Durchmesser:  bis 30cm

Gemäß Planung:  Deckenspiegel
Menge: 20,000 St

**3.120 Bewegungsfuge**
Bewegungsfuge im Randbereich Decke/Wand in Acryl, Weiß ausführen.
Menge: 640,000 m

**3.130 Verstärkung, Unterkonstruktion, abgehängte Decke für Lautsprechermontage in Rasterdecke**
Verstärkung der Unterkonstruktion für abgehängte Decke, geeignet für die Montage von Einbauteilen.
Brandschutzklasse:  A
Bauteile:  Anbauleuchten, Lautsprecher
Abmessung Belchprofile:  62,5/62,5
Menge: 50,000 st

### Titel 4 Wände

#### Untertitel 4.1 Trockenbauwände

**4.1.10 GK-Vorsatzschale, einseitig beplankt, Waschbecken, d = 200 mm**
als nichttragende Vorsatzschale nach DIN 4103-1,
mit Unterkonstruktion aus verzinkten Stahlblechprofilen mit Oberflächenstruktur,
gemäß DIN EN 14195 und DIN 18182-1

Unterkonstruktion:  mit Metallständern CW 75
  Boden und Deckenanschlüsse mit Randprofilen UW 75
Beplankung:  einseitig 1 x 12,5 mm, Gipsplatten Typ H2, Gipsplatte mit reduzierter Wasseraufnahme, DIN EN 520
Dämmung:  80 mm, Mineralwolle-Dämmstoff DIN EN 13162, abrutschsicher verlegen
Verstärkung:  Inkl. Verstärkung, ca. 980 x 1250 mm im Bereich der Waschbecken durch
  ausführen der ersten Beplankung mittels OSB - Platte
Wanddicke:  200 mm
Wandhöhe:  ca. 3,505 m

Erforderliche Gerüste sind mit einzukalkulieren.

Befestigungsuntergrund:  Stahlbeton, Kalksandstein
Standardverspachtelung:  Q3

Angebotenes Fabrikat:  ______________________________________________
Menge: 90,000 m²

**4.1.20 Zulage Ecken Spitz- / Stumpfwinkel**
Zulage zur Vorposition für die Ausbildung von Ecken in Stupfen bzw. spitzen Winkeln.

Mehraufwand für Zuschnitt, Anpassung und passgenaue Ausbildung der Eckausbildung ist einzurechnen.
Menge: 4,000 St

**4.1.30 GK-Vorsatzschale, einseitig beplankt, Beh. WC, d = 175 mm**
als nichttragende Vorsatzschale nach DIN 4103-1,
mit Unterkonstruktion aus verzinkten Stahlblechprofilen mit Oberflächenstruktur,
gemäß DIN EN 14195 und DIN 18182-1

Unterkonstruktion:  mit Metallständern CW 75
  Boden und Deckenanschlüsse mit Randprofilen UW 75
Beplankung:  einseitig 2 x 12,5 mm, Gipsplatten Typ H2, Gipsplatte mit reduzierter Wasseraufnahme, DIN EN 520
Dämmung:  80 mm, Mineralwolle-Dämmstoff DIN EN 13162, abrutschsicher verlegen
Verstärkung:  Inkl. Verstärkung, ca. 980 x 1250 mm im Bereich der WCs und
  Waschbecken durch ausführen der ersten Beplankung mittels
  OSB-Platten
Wanddicke:  175,0 mm
Wandhöhe:  ca. 3,50 m

Erforderliche Gerüste sind mit einzukalkulieren.

Befestigungsuntergrund:  Stahlbeton, Kalksandstein
Standardverspachtelung:  Q3

Angebotenes Fabrikat:  ______________________________________________
Menge: 40,000 m²

**4.1.40 GK-Vorsatzschale, einseitig beplankt, WC, d = 200 mm**
als nichttragende Vorsatzschale nach DIN 4103-1,
mit Unterkonstruktion aus verzinkten Stahlblechprofilen mit Oberflächenstruktur,
gemäß DIN EN 14195 und DIN 18182-1

Unterkonstruktion:  mit Metallständern CW 75
  Boden und Deckenanschlüsse mit Randprofilen UW 75
Beplankung:  einseitig 1 x 12,5 mm, Gipsplatten Typ H2, Gipsplatte mit reduzierter Wasseraufnahme, DIN EN 520
Dämmung:  80 mm, Mineralwolle-Dämmstoff DIN EN 13162, abrutschsicher verlegen
Verstärkung:  Inkl. 28 Verstärkungen im Bereich der WCs, Urinale, WC-Trennwände und Schamwände

Wanddicke:  200,0 mm
Wandhöhe:  ca. 3,50 m

Erforderliche Gerüste sind mit einzukalkulieren.

Befestigungsuntergrund:  Stahlbeton, Kalksandstein
Standardverspachtelung:  Q3

Angebotenes Fabrikat:  ______________________________________________
Menge: 50,000 m²

**4.1.50 Trockenbau Stürze im Flurbereich oberhalb Türen F30**
Trockenbaustürze aus verstärken Profilen herstellen .
Gesamtkonstruktion muss F30 erreichen
EG und OG
Breite  17,5 cm
Höhe  97,5 cm
Einzellängen 244 cm + 301  cm + 244 cm + 301  cm

mit Unterkonstruktion aus verzinkten Stahlblechprofilen mit Oberflächenstruktur,
gemäß DIN EN 14195 und DIN 18182-1
(Konstruktion siehe System-Planung)

Unterkonstruktion:  aus verstärkten Profilen
Beplankung:  je Seite 1 x 12,5 mm, Gipsplatten Knauf Diamant oder ähnlich

Erforderliche Gerüste sind mit einzukalkulieren.

Befestigungsuntergrund:  Stahlbeton, Kalksandstein
Standardverspachtelung:  Q3

Angebotenes Fabrikat:  ______________________________________________
Menge: 10,900 lfdm

**4.1.60 Trockenbau Stürze zw. Flur 6 und TRH 7 F30**
Trockenbaustürze aus verstärken Profilen herstellen .
Gesamtkonstruktion muss F30 erreichen.
Breite  24 cm
Höhe  75 cm
Einzellängen 57 cm + 24 cm + 308,5 cm + 24 cm + 57 cm

mit Unterkonstruktion aus verzinkten Stahlblechprofilen mit Oberflächenstruktur,
gemäß DIN EN 14195 und DIN 18182-1
(Konstruktion siehe System-Planung)

Unterkonstruktion:  aus verstärkten Profilen
Beplankung:  je Seite 1 x 12,5 mm, Gipsplatten Knauf Diamant oder ähnlich

Erforderliche Gerüste sind mit einzukalkulieren.

Befestigungsuntergrund:  Stahlbeton, Kalksandstein
Standardverspachtelung:  Q3

Angebotenes Fabrikat:  ______________________________________________
Menge: 4,705 lfdm

**4.1.70 Wanddurchbrüche erstellen in Trockenbaustürze**
Position gem. Plan
Querschnitt bis 60/30 cm inkl. Ausbildung der Leibungen in gleicher Feuerwiderstandsqualität (F30).
Menge: 8,000 St

#### Untertitel 4.2 Quellluftwände

*Hinweis*
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
**4.2.10 GK-Vorsatzschale, Quellluftwand 252,5 x 305 cm**
als nichttragende Vorsatzschale nach DIN 4103-1,
mit Unterkonstruktion aus verzinkten Stahlblechprofilen mit Oberflächenstruktur,
gemäß DIN EN 14195 und DIN 18182-1
(Konstruktion siehe System-Planung)

Maße Ständerwerk:  2,50 x 3,505 cm
Maße Beplankung:  252,5 x 3,05 cm
Abstand zur Massivwand:  ca. 32 cm
Unterkonstruktion:  mit Metallständern CW 75
  Boden und Deckenanschlüsse mit Randprofilen UW 75
Beplankung:  einseitig 1 x 12,5 mm, Gipsplatten Typ A DIN EN 520 mit Standard-Karton
Verstärkung:  Inkl. Verstärkung der Vorderseite raumhoch mittels OSB-Platten, d=15mm

Erforderliche Gerüste sind mit einzukalkulieren.

Befestigungsuntergrund:  Stahlbeton, Kalksandstein
Standardverspachtelung:  Q3

Angebotenes Fabrikat:  ______________________________________________
Menge: 4,000 St

**4.2.20 GK-Vorsatzschale, Quellluftwand 315 x 305 cm**
als nichttragende Vorsatzschale nach DIN 4103-1,
mit Unterkonstruktion aus verzinkten Stahlblechprofilen mit Oberflächenstruktur,
gemäß DIN EN 14195 und DIN 18182-1
(Konstruktion siehe System-Planung)

Maße Ständerwerk:  312,5 x 3,505 cm
Maße Beplankung:  315 x 3,05 cm
Abstand zur Massivwand:  ca. 32 cm
Unterkonstruktion:  mit Metallständern CW 75
  Boden und Deckenanschlüsse mit Randprofilen UW 75
Beplankung:  einseitig 1 x 12,5 mm, Gipsplatten Typ A DIN EN 520 mit Standard-Karton
Verstärkung:  Inkl. Verstärkung der Vorderseite raumhoch mittels OSB-Platten, d=15mm

Erforderliche Gerüste sind mit einzukalkulieren.

Befestigungsuntergrund:  Stahlbeton, Kalksandstein
Standardverspachtelung:  Q3

Angebotenes Fabrikat:  ______________________________________________
Menge: 8,000 St

**4.2.30 Zulage Verstärkte UA-Profile**
Einbau von verstärkten UA-Profilen aus verzinktem Stahlblech, Abmessung ca. 100/40/2 mm, als tragende Unterkonstruktion.
Lieferung und Einbau erfolgen einschließlich sämtlicher erforderlicher Befestigungsmittel, Zuschnitte, Bohrungen, Ausklinkungen, Verankerungen sowie aller notwendigen Anschluss- und Anpassarbeiten zur vollständigen und funktionsgerechten Montage.
Menge: 50,000 m

**4.2.40 Zulage Ausschnitte, eckig, für Belüftung**
Ausschnitte in Quellluftwand, für bauseits zur Verfügung gestellte eckige Einbauten, einschl. Auswechselung der Unterkonstruktion.

Größe (B x H):  bis ca. 1180 x 980 mm

Klein- und Abhängeteile sind mit dem Montagestückpreis abgegolten einschl. sämtlicher Deckenanpassarbeiten.
Menge: 24,000 St

### Titel 5 Sonstiges

**5.10 Trockenbaukoffer F30 im Verbindungsgang**
zweiseitiger Trockenbaukoffer in F 30 Qualität im Kaltraum:
Abmessung: 0,8 m Höhe / 0,33 m Breite / 3,50 m Länge
Material: Kalzium-Silikatplatten 0,025 m Stärke

mit Unterkonstruktion aus verzinkten Stahlblechprofilen mit Oberflächenstruktur,
gemäß DIN EN 14195 und DIN 18182-1
(Konstruktion siehe System-Planung)

Beplankung:  je Seite 1 x 12,5 mm, Gipsplatten Knauf Diamant oder ähnlich

Erforderliche Gerüste sind mit einzukalkulieren.

Befestigungsuntergrund:  Stahlbeton, Kalksandstein
Standardverspachtelung:  Q3

Angebotenes Fabrikat:  ______________________________________________
Menge: 1,000 St

**5.20 Trockenbaukoffer F30 im Verbindungsgang**
zweiseitiger Trockenbaukoffer in F 30 Qualität im Kaltraum:
Abmessung: 0,52 m Höhe / 0,30 m Breite / 3,21 m Länge
Material: Kalzium-Silikatplatten 0,025 m Stärke

mit Unterkonstruktion aus verzinkten Stahlblechprofilen mit Oberflächenstruktur,
gemäß DIN EN 14195 und DIN 18182-1
(Konstruktion siehe System-Planung)

Beplankung:  je Seite 1 x 12,5 mm, Gipsplatten Knauf Diamant oder ähnlich

Erforderliche Gerüste sind mit einzukalkulieren.

Befestigungsuntergrund:  Stahlbeton, Kalksandstein
Standardverspachtelung:  Q3

Angebotenes Fabrikat:  ______________________________________________
Menge: 1,000 St

**5.30 Trockenbaukoffer F30 im Verbindungsgang**
zweiseitiger Trockenbaukoffer in F 30 Qualität im Kaltraum:
Abmessung: 0,80 m Höhe / 0,37 m Breite / 3,21 m Länge
Material: Kalzium-Silikatplatten 0,025 m Stärke

mit Unterkonstruktion aus verzinkten Stahlblechprofilen mit Oberflächenstruktur,
gemäß DIN EN 14195 und DIN 18182-1
(Konstruktion siehe System-Planung)

Beplankung:  je Seite 1 x 12,5 mm, Gipsplatten Knauf Diamant oder ähnlich

Erforderliche Gerüste sind mit einzukalkulieren.

Befestigungsuntergrund:  Stahlbeton, Kalksandstein
Standardverspachtelung:  Q3

Angebotenes Fabrikat:  ______________________________________________
Menge: 1,000 St

**5.40 Abkastungen GKB vertikal Raumhoch bis 20/20 cm**
inkl. Unterkonstruktion
inkl. malerfertigem Verspachteln Q3
Raumhöhe bis 3,535 m
Wandmontage
Menge: 20,000 m

**5.50 Abkastungen GKB vertikal Raumhoch bis 40/40 cm**
inkl. Unterkonstruktion
inkl. malerfertigem Verspachteln Q3
Raumhöhe bis 3,535 m
Wandmontage
Menge: 15,000 m

**5.60 Abkastungen GKB vertikal Raumhoch bis 60/60 cm**
inkl. Unterkonstruktion
inkl. malerfertigem Verspachteln Q3
Raumhöhe bis 3,535 m
Wandmontage
Menge: 15,000 m

*Hinweis*
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
**5.70 Lichtkuppelverkleidung**
Position: Lichtkuppelschacht-Verkleidung, trichterförmig
Herstellen einer raumseitigen Schachtverkleidung für Lichtkuppeln, Ausführung trichterförmig nach unten aufweitend.

Abmessungen:
Oben (Kuppelmaß):  1050 x 1050 mm
Unten (Deckenöffnung):  ca. 1360 x 1360 mm
Schachthöhe:  bis 1500 mm

Ausführung:
Unterkonstruktion aus verzinkten Metallprofilen, inkl. aller notwendigen Abhänger und Anschlüsse.
Anschluss mittels geeigneter Verbindungsmittel an die Abhangdecke.
Beplankung mit imprägnierten Gipskartonplatten (GKBI), d=12,5 mm.
Verspachteln der Stoßfugen und Anschlüsse sowie vollflächiges Überziehen der Flächen in Qualitätsstufe Q3.
Menge: 1,000 St

**5.80 Brandschutzkanal F90, 30 × 30 cm**
Herstellen eines Brandschutzkanals F90 in Trockenbauweise zur Aufnahme von Kabelanlagen in der abgehängten Decke des Flures.

Abmessungen (BxH): ca. 30 × 30 cm.
Ausführung in Baustoffklasse A (nicht brennbar).
Beplankung 4-seitig mit zementgebundenen Calciumsilikat-Brandschutzplatten gemäß bauaufsichtlichem Prüfzeugnis (abP) oder gleichwertig.

Alle Übergänge, Eckausbildungen und Anschlüsse an angrenzende Bauteile sind fugendicht und brandschutzgerecht herzustellen.
Innerhalb des Brandschutzkanals ist eine bauliche Trennung zur separaten Verlegung von Kabelanlagen mit Funktionserhalt und Kabelanlagen ohne Funktionserhalt vorzusehen.
Menge: 25,000 m

**5.90 Brandschutzkanal F30, 30 × 30 cm**
Herstellen eines Brandschutzkanals F30 in Trockenbauweise zur Aufnahme von Kabelanlagen in der abgehängten Decke des Flures.

Abmessungen (BxH): ca. 30 × 30 cm.
Ausführung in Baustoffklasse A (nicht brennbar).
Beplankung 4-seitig mit zementgebundenen Calciumsilikat-Brandschutzplatten gemäß bauaufsichtlichem Prüfzeugnis (abP) oder gleichwertig.

Alle Übergänge, Eckausbildungen und Anschlüsse an angrenzende Bauteile sind fugendicht und brandschutzgerecht herzustellen.
Innerhalb des Brandschutzkanals ist eine bauliche Trennung zur separaten Verlegung von Kabelanlagen mit Funktionserhalt und Kabelanlagen ohne Funktionserhalt vorzusehen.
Menge: 25,000 m
